# Impermeabilització de cobertes inclinades enjardinades, amb làmines d'EPDM

- Propietat de l'arxiu: CYPE INGENIEROS, S.A.
- Format: FIEBDC-3/2002
- Divisa: EUR
- Costos indirectes: 3.00 %
- IVA: 21.00 %

## N Aïllaments e impermeabilitzacions

### NI Impermeabilitzacions

#### NIN Cobertes inclinades

**NIN023** m² Impermeabilització de cobertes inclinades enjardinades, amb làmines d'EPDM.
Impermeabilització de cobertes inclinades enjardinades, amb un pendent mitjà del 5%, amb làmina impermeabilitzant de polietilè de cautxú sintètic EPDM d'alta densitat, Resitrix SKW Full Bond "SOCYR", de 2,5 mm d'espessor, massa nominal 2,75 kg/m², amb armadura de feltre de fibra de vidre i plàstic siliconat per rebutjar en la cara inferior, tipus monocapa, totalment adherida al suport amb adhesiu de neoprè i fixada en cavalcaments i vores mitjançant soldadura termoplàstica.
Inclou: Aplicació de la capa d'emprimació. Col·locació de la geomembrana. Resolució dels punts singulars.
Criteri d'amidament de projecte: Superfície de l'aiguavés mesurada en veritable magnitud, segons documentació gràfica de Projecte.
Criteri de mesura d'obra: Es mesurarà, en veritable magnitud, la superfície realment executada segons especificacions de Projecte.

| Codi | Ut | Descripció | Rendiment | Preu | Import |
|---|---|---|---|---|---|
| mt15dra025 | kg | Adhesiu de neoprè, per a la unió de les membranes d'EPDM al suport. (material) | 0.325 | 12.51 | 4.07 |
| mt15soc010d | m² | Làmina impermeabilitzant de polietilè de cautxú sintètic EPDM d'alta densitat, Resitrix SKW Full Bond "SOCYR", de 2,5 mm d'espessor, massa nominal 2,75 kg/m², amb armadura de feltre de fibra de vidre i plàstic siliconat per rebutjar en la cara inferior, amb resistència a la penetració d'arrels, amb resistència a l'envelliment i als rajos UV, segons UNE-EN 13956. (material) | 1.100 | 36.21 | 39.83 |
| op00pis010 |  | Pistola d'aire calent per a soldadura de materials termoplàstics. | 1.000 | 0.00 | 0.00 |
| mo029 | h | Oficial 1ª aplicador de làmines impermeabilitzants. (mà d'obra) | 0.144 | 28.42 | 4.09 |
| mo067 | h | Ajudant aplicador de làmines impermeabilitzants. (mà d'obra) | 0.144 | 25.28 | 3.64 |
| % | % | Costos directes complementaris | 2 % | 51.63 | 1.03 |
|  |  | Costos directes |  |  | 52.66 |
