# Impermeabilització de cobertes inclinades enjardinades, amb làmines d'EPDM

- Propietat de l'arxiu: CYPE Ingenieros S.A.
- Format: FIEBDC-3/2016
- Programa: Generador de preus de la construcció. CYPE Ingenieros, S.A.
- Data: 30/09/2024
- Divisa: EUR
- Costos indirectes: 3 %
- IVA: 21 %

## N Aïllaments e impermeabilitzacions

### NI Impermeabilitzacions

#### NIN Cobertes inclinades

**NIN023** m² Impermeabilització de cobertes inclinades enjardinades, amb làmines d'EPDM.
Impermeabilització de cobertes inclinades enjardinades, amb un pendent mitjà del 5%, amb làmina impermeabilitzant de polietilè de cautxú sintètic EPDM d'alta densitat, Resitrix SKW Full Bond "SOCYR", de 2,5 mm d'espessor, massa nominal 2,75 kg/m², amb armadura de feltre de fibra de vidre i plàstic siliconat per rebutjar en la cara inferior, tipus monocapa, totalment adherida al suport amb adhesiu de neoprè i fixada en cavalcaments i vores mitjançant soldadura termoplàstica.
Inclou: Aplicació de la capa d'emprimació. Col·locació de la geomembrana. Resolució dels punts singulars.
Criteri d'amidament de projecte: Superfície de l'aiguavés mesurada en veritable magnitud, segons documentació gràfica de Projecte.
Criteri de mesura d'obra: Es mesurarà, en veritable magnitud, la superfície realment executada segons especificacions de Projecte.

| Codi | Ut | Descripció | Rendiment | Preu | Import |
|---|---|---|---|---|---|
| mt15dra025 | kg | Adhesiu de neoprè, per a la unió de les membranes d'EPDM al suport. (material) | 0.325 | 12.51 | 4.066 |
| mt15soc010d | m² | Làmina impermeabilitzant de polietilè de cautxú sintètic EPDM d'alta densitat, Resitrix SKW Full Bond "SOCYR", de 2,5 mm d'espessor, massa nominal 2,75 kg/m², amb armadura de feltre de fibra de vidre i plàstic siliconat per rebutjar en la cara inferior, amb resistència a la penetració d'arrels, amb resistència a l'envelliment i als rajos UV, segons UNE-EN 13956. (material) | 1.1 | 36.21 | 39.831 |
| mo029 | h | Oficial 1ª aplicador de làmines impermeabilitzants. (mà d'obra) | 0.144 | 28.42 | 4.092 |
| mo067 | h | Ajudant aplicador de làmines impermeabilitzants. (mà d'obra) | 0.144 | 25.28 | 3.640 |
| % | % | Costos directes complementaris | 2 % | 51.629 | 1.033 |
|  |  | Costos directes |  |  | 52.662 |

Residus:
- col·locació: mt15dra025 Adhesiu de neoprè, per a la unió de les membranes d'EPDM al suport; factor de residu 0.03
- col·locació: mt15soc010d; factor de residu 0.035

## Recursos

**mt15dra025** kg Adhesiu de neoprè, per a la unió de les membranes d'EPDM al suport
Dades tècniques: Cost energètic 120.000 MJ; Emissió de CO2 2.960 kg; Codi LER 17 02 03; Massa de l'element 1 kg; Volum 0.001667 m3

**mt15soc010d** m² Làmina impermeabilitzant de polietilè de cautxú sintètic EPDM d'alta densitat
Dades tècniques: Cost energètic 196.367 MJ; Emissió de CO2 6.249 kg; Codi LER 17 02 03; Massa de l'element 2.75 kg; Volum 0.004583 m3
Residus:
- embalatge: re170203 Plàstic. (component de residu); rendiment 0.07 kg; Codi LER 17 02 03; Massa de l'element 1 kg; Volum 0.001667 m3
